# in Bearbeitung
Angebotsaufforderung (GAEB DA XML 3.0, DA83)
Projekt: EPA_S
Währung: EUR
Auftraggeber: Cocivio Immobilien GmbH, Essener Str. 66, 46047 Oberhausen, Telefon 0208 97064 – 0, Fax 0208 97064 – 255, E-Mail service@covivio.immo
Erstellt mit: GXML Toolbox V3.3 R20230829, iTWO_64 V24.0.454, 02.01.2026

## F126 EPA - Schädlingsbekämpfung
Datum: 02.01.2026

*Hinweis: A) ALLGEMEINE VORBEMERKUNGEN FÜR EINHEITSPREISABKOMMEN*
A) ALLGEMEINE VORBEMERKUNGEN FÜR EINHEITSPREISABKOMMEN (EPA)
=================================================================
A1) ALLGEMEINES
In den Positionen dieses Leistungsverzeichnisses sind häufig wiederkehrende Reparaturarbeiten
beschrieben.
Dem Einheitspreisabkommen liegen die "Zusätzliche Vertragsbedingungen für die Ausführung von
Bauleistungen (Z-VOB/B)" der Covivio Immobilien GmbH, zurzeit Stand Januar 2022 zugrunde. Für sich
auf dieses EPA beziehende Einzelaufträge (Leistungsabrufe) gelten die Vertragsbedingungen in jedem
Einzelfall als vereinbart. Sofern zukünftig als Ersatz für die aktuell gültigen Z-VOB/B mit dem
Auftragnehmer (AN) neue Z-VOB/B vereinbart werden, gelten für nach Gültigkeitsbeginn die neuen ZVOB/B beauftragte Leistungen ausschließlich die neuen Z-VOB/B.
Für nach diesem Einheitspreisabkommen ausgeführte Leistungen gelten, ergänzend zur den jeweiligen
Leistungsbeschreibungen der einzelnen Positionen, bei evtl. Widersprüchen in nachfolgend genannter
Reihenfolge, folgende Bedingungen:
1. diese “allgemeine Vorbemerkungen für Einheitspreisabkommen“ (A)
2. die sich anschließenden “allgemeine technische Vorbemerkungen“ (B)
3. die sich anschließenden “besondere technische Vorbemerkungen“ (für dieses Gewerk) (C)
4. die “Zusätzliche Vertragsbedingungen für die Ausführung von Bauleistungen Z-VOB/B“
5. Baustellenordnung nebst Anlage(n) der Covivio Immobilien GmbH in der jeweils gültigen Fassung
Mit Unterzeichnung des EPA erklärt der AN, dass von ihm sämtliche gesetzlichen, behördlichen und
berufsgenossenschaftlichen Auflagen erfüllt werden, die zur Ausführung der im EPA beschriebenen
Leistungen erforderlich sind.
Es dürfen nur solche Materialien verwendet werden, über die der AN das uneingeschränkte
Eigentumsrecht besitzt und die vollkommen frei von Rechten Dritter sind.
Für die Ausführung der Arbeiten ist Fachpersonal in ausreichender Zahl einzusetzen.
Hierbei ist darauf zu achten, dass für die Ausführung sämtlicher Arbeiten unsere Baustellenordnung in der
jeweils gültigen Fassung zu beachten ist, die dem ausführenden Fachpersonal in geeigneter Form zur
Kenntnis zu geben ist.
Der Einsatz von Subunternehmern ist bei Kleinreparaturen grundsätzlich nicht erlaubt.
A2) KUNDENDIENST
Die Arbeiten werden in bewohnten Häusern ausgeführt.
Der Auftraggeber (AG) erwartet vom AN tatkräftige Unterstützung bei den Bemühungen, berechtigten
Mieterwünschen zu entsprechen. Dazu gehören insbesondere folgende Verpflichtungen:
1) Alle Handwerker/Mitarbeiter des AN haben die Verpflichtung, Kunden (Mietern) höflich und hilfsbereit
zu begegnen. In Gesprächen mit den Mietern ist das Bemühen von Covivio Immobilien, um einen
verbesserten Kundendienst herauszustellen.
2) Die Mieter sind rechtzeitig vor Durchführung der Reparaturarbeiten zu verständigen, ggf. durch
Aushang im Treppenhaus oder auch individuelle Terminvereinbarung mit dem einzelnen Mieter.
3) Reparaturen sind sofort, spätestens innerhalb von 2 Arbeitstagen nach Beauftragung, durchzuführen.
Sofern die Frist aus Gründen, die der AN nicht zu vertreten hat, nicht einzuhalten ist, ist der AG
unverzüglich zu unterrichten.
4) Soweit persönliche Schutzausstattung (PSA) erforderlich ist, hierzu zählen auch Artikel zur Wahrung
der Notwendigkeiten im Rahmen eines erhöhten Infektionsschutzes, sind diese entsprechend den
gesetzlichen Anforderungen bzw. der situativen Notwendigkeit immer einzusetzen.
5) Möbel und sonstiges Mietereigentum, Bodenflächen und angrenzende Bauteile etc. im Bereich der
auszuführenden Arbeiten sind durch Folie, evtl. Schaltafeln oder Ähnliches zu schützen.
A3) PREISE
Die, für die Ausführung von Leistungen nach diesem EPA, hier festgeschriebenen Preise gelten für
Reparaturarbeiten bis zum Rechnungsbetrag von höchstens 2.500, -- EURO ausschl. Mehrwertsteuer je
Einzeleinzelfall.
Soweit und sobald Überschreitungen absehbar sind, ist hierüber der Abteilung Einkauf des AG ein
schriftliches Angebot einzureichen und eine gesonderte Vereinbarung zu treffen.
In den Einheitspreisen sind sämtliche Kosten, wie Lohn-, Material- und Nebenkosten, hierzu gehören auch
erforderliche Hygieneschutzartikel, enthalten, insbesondere auch:
1) Koordination / Terminabsprache(n) mit dem(den) Mieter(n) / Kundenbetreuer(n) / Bauleiter(n)
2) sämtliche Fahrt- und Transportkosten,
3) sämtliche tariflichen Zulagen wie z.B. Schmutz- und Staubzulagen, Zulagen für ekelerregende
Arbeiten etc.,
4) die Gestellung, Vorhaltung und spurlose Entfernung aller erforderlichen Gerüste und Absperrungen
(ggf. auch Warnschilder) bis zu einer Höhe der Arbeitsbühne von 2 m; die Mitbenutzung der Gerüste ist
allen mit Reparaturarbeiten beschäftigten Firmen kostenlos zu gestatten,
5) Befestigungsmittel aller Art; Hilfsstoffe wie Nägel, Bindedraht und Kleinmaterial sowie alle Baustoffe,
die zur kompletten Erstellung der Leistung erforderlich sind,
6) die Abdeckung von Einrichtungsgegenständen zum Schutz vor Beschädigung und Verschmutzung
7) das, ggf. tägliche, Säubern der Arbeitsstelle; hierzu gehört auch die Beseitigung von Verunreinigungen
des Treppenhauses und/oder der Hauszuwegungen,
8) der Ausbau und Abtransport sowie die ordnungsgemäße Entsorgung, einschließlich Kippgebühren,
sämtlichen Bauschutts und aller alter, schadhafter Teile. Teile, für die sich der AG eine generelle oder
einzelfallbezogene Prüfung vorbehalten hat, sind bis zu diesem Zeitpunkt, längstens jedoch für die Dauer
von 10 Wochen, vom AN vorzuhalten und dürfen erst danach entsorgt werden.
9) Alle weiteren Nebenleistungen, die zur Erfüllung der in den Leistungspositionen beschriebenen
Hauptleistungen, unter Beachtung aller einschlägigen Vorschriften, erforderlich sind, im EPA aber nicht
gesondert aufgeführt sind.
Erforderliche Zusatzleistungen, die in den nachfolgenden Leistungspositionen nicht enthalten sind, sind
der Abteilung Einkauf des AG möglichst vor Ausführung zur Genehmigung aufzugeben und bei
Rechnungslegung mit einem "Z" zu kennzeichnen. Die Preise für derartige Zusatzleistungen sind auf der
Kalkulationsbasis der Einheitspreise zu kalkulieren. Diese Z-Positionen sind so ausreichend und
umfassend zu beschreiben, dass sowohl eine sachlich-fachliche als auch eine kalkulatorische
Nachprüfung durch den AG gewährleistet ist, hierzu gehört insbesondere die Angabe der verfahrenen
Stunden.
Die Einheitspreise des EPA sind Nettopreise. Sie gelten zuzüglich der zum jeweiligen
Leistungserbringungszeitpunkt gültigen Mehrwertsteuer.
A4) ABRECHNUNG
Eine evtl. vorhandene Position “An-/Abfahrtpauschale“ darf grundsätzlich nur einmal pro Auftrag
berechnet werden, auch wenn mehrere Anfahrten (auch an verschiedenen Tagen) erforderlich sind.
Sollten mehrere Anfahrten aus Gründen erforderlich sein, die ausschließlich der AG oder der Mieter zu
vertreten hat, sind diese besonders zu begründen und als Z Position zu kennzeichnen (ggf.
Mieterbelastung).
Grundsätzlich gilt, dass dies immer dann der Fall ist, wenn die erneute Anfahrt sich auf einen durch
Covivio (hierzu gehören auch ihre Mieter) zu vertretenden Fehler oder Fehlverhalten begründet. Hier
beispielhaft aufgelistet, wann dies der Fall ist:
- Die Auftragsbeschreibung der Covivio ist falsch (z.B. WC reparieren – aber es ist eigentlich die
Dusche oder der Speicher) und die erforderlichen Arbeiten können zu diesem Zeitpunkt nicht ausgeführt
werden (fehlendes Material, nicht dafür qualifizierter Mitarbeiter).
- Die Auftragserteilung wird (nach Rücksprache mit der Covivio) um zusätzliche nicht
vorhersehbare Aufgaben erweitert, die sich aus der Situation vor Ort ergaben und eine
Materialbeschaffung, über das typische Standardmaterial hinaus, notwendig machen.
- Das Fabrikat, welches erneuert werden muss, ist kein von der Covivio vorgegebenes
Standardfabrikat und kann auch nicht durch ein solches Standardfabrikat ersetzt werden, daher aufgrund
zusätzlicher Materialbeschaffung erneute An- und Abfahrt.
- Ein vereinbarter, feststehender Termin wird ohne Absage vom Mieter nicht eingehalten (hier mit
eingeschlossen sind vergebliche An- und Abfahrten im Zuge von vereinbarten Wartungsterminen).
- Analog dazu: vereinbarter, feststehender Termin ist gegeben und Mieter lässt nach dem Öffnen
der Tür den Monteur trotzdem nicht in die Wohnung.
Jedwede sonstige Mehrfachanfahrt im Verantwortungsbereich des Auftragnehmers begründet keinen
zusätzlichen Vergütungsanspruch. Dies ist insbesondere z.B. immer dann der Fall, wenn typisches
Standardmaterial oder die von Covivio vorgegebenen Standardprodukte nicht auf dem Monteurfahrzeug
verfügbar sind.
Im Zusammenhang mit dem im Einheitspreisabkommen genannten Stichwort „Siedlungsbereich“ bitten wir
nachfolgende Präzisierung zu beachten.
Bei mehreren zusammenhängenden Aufträgen am selben Tag, im gleichen Gebäude oder in
benachbarten Gebäuden bis zu einer Entfernung von 300m Fußweg vom ersten Auftrag entfernt (von
Haustür zu Haustür), dürfen keine weiteren Anfahrten – über die erste(n) hinaus - abgerechnet werden.
Einzige Ausnahme bildet eine erneute Anfahrt zu einem späteren Zeitpunkt. Beispiel: 1. Auftrag von 07:30
– 09:45 Uhr und 2. Auftrag von 13:15 – 15:30 Uhr. Die Notwendigkeit einer 2. An- und Abfahrts-Position
ist im Kommentarfeld der HWK-Gutschrift kurz zu begründen. Objekte welche weiter als 300m Fußweg
entfernt liegen, sind hiervon nicht betroffen.
Für alle Regel-Aufträge (die nicht zu den vorgenannten Sonderfällen zählen) behält die in den
Einheitspreisabkommen festgelegte Wertgrenze für die Berechnung der An- und Abfahrtsposition ihre
Gültigkeit.
Soweit im Rahmen eines Auftrags zwei oder mehr Positionen dieses EPA ausgeführt werden, die
gleichartige (identische) Teilleistungen überlappend enthalten, darf lediglich eine dieser Positionen in
vollem Umfang abgerechnet werden. Die zweite bzw. weitere Positionen sind dann mit einem Anteiligen
Preis als Z-Position in Rechnung zu stellen
Maßgebend für die Abrechnung ist das nach Fertigstellung der Arbeiten durch den AN zu nehmende
Aufmaß, mindestens der Arbeitsbericht des Monteurs, sowie die Bestätigung des Mieters bzw. bei
Leerwohnungen die Bestätigung des zuständigen Kundenbetreuers/Bauleiters, dass die Leistungen
durchgeführt wurden.
Das testierte Aufmaß bzw. die Bestätigung/ Monteurbericht ist vom AN mit der Schlussrechnung
einzureichen. Ausgenommen hiervon sind Vorgänge, die über unsere Handwerkerkopplung (HWK)
abgerechnet werden; in diesen Fällen sind die Aufmaße/Bestätigungen/Monteurberichte vom AN, im
Rahmen der gesetzlichen Vorschriften, vorzuhalten und, auf Verlangen des AG, jederzeit innerhalb von 7
Kalendertagen zur Prüfung einzureichen.
Der AG ist berechtigt, jederzeit ein gemeinsames Aufmaß zu verlangen.
A5) Handwerkerkopplung (HWK)
Sofern AN und AG sich auf die Nutzung der HWK des AG verständigt haben, sind nachfolgende Punkte
zusätzlich zu beachten:
1) Mittels der HWK erteilte Aufträge sind unverzüglich, spätestens innerhalb von 24 Stunden
anzunehmen.
2) Sofern Aufträge nicht angenommen werden, z.B. aus Termingründen, Kapazitätsgründen oder
fachlicher „nicht Zuständigkeit“ ect. sind diese innerhalb der gleichen Frist in der HWK abzulehnen.
Hierbei ist immer der korrekte Ablehnungsgrund (gemäß der vorgegebenen Vorschläge) sowie ggf. eine
weiterführende Bemerkung anzugeben.
3) Mit Mietern ggf. vereinbarte Ausführungstermine sind in das vorgesehene Feld einzutragen.
4) Nach Fertigstellung der Arbeiten ist der Fertigstellungstermin (im Sinne des UStG) spätestens am
übernächsten Werktag in der HWK einzutragen.
5) Die Abrechnung der Leistung erfolgt in diesen Fällen ebenfalls über die HWK und ist zeitnah nach
Fertigstellung dort durchzuführen.
A6) Nachhaltigkeit
Als eines der führenden Wohnungsunternehmen sehen wir uns mit unseren Partnern in der
Verantwortung im Thema Nachhaltigkeit: Es ist unsere Pflicht, Wirtschaftlichkeit, Umweltverträglichkeit
und Lebensqualität miteinander in Einklang zu bringen. Dazu gehört selbstverständlich auch, das Klima zu
schützen, Ressourcen effizient zu nutzen und den Menschen ein angenehmes Lebensumfeld zu
gestalten. Dazu möchten wir beitragen, mit unserem Denken und Handeln, mit den verwendeten
Produkten und Lösungen. Dabei geben wir innerhalb unserer EPAs dementsprechend umweltverträgliche
Produkte als Standard vor und verweisen auf die sachgemäße Handhabung und Entsorgung im Rahmen
der von uns beauftragten Arbeiten.
A7) SONSTIGES
Die in diesen Bedingungen festgelegten Pflichten hat der AN jedem Dritten aufzuerlegen, dessen er sich
zur Erfüllung dieser Pflichten bedient.
Die Einheitspreisabkommen dürfen weder ganz noch teilweise in irgendeiner Form Dritten entgeltlich oder
unentgeltlich zugänglich gemacht werden.
B) ALLGEMEINE TECHNISCHE VORBEMERKUNGEN FÜR
EINHEITSPREISABKOMMEN
=======================================================
B1) ALLGEMEINES
Für Lieferung und Ausführung gelten neben dem Leistungsverzeichnis:
1. die neuesten DIN-Vorschriften, VDE- und VDI-Richtlinien
2. die Vorschriften der zuständigen Behörden (z.B. Bauaufsicht, Gewerbeaufsicht, Brandverhütung, TÜV,
Berufsgenossenschaften und Versorgungsbetriebe,
3. die Bestimmungen der Gerüstbauordnung
4. Die Festlegungen des jeweiligen Werkstoffherstellers. Die Werkstoffe müssen den geforderten
Bedingungen der Leistungsbeschreibung entsprechen.
B2) FACHSPEZIFISCHE NACHWEISE
Fachspezifische Nachweise, z.B. für den Umgang mit Asbest, PAK, und dergleichen, sind auf
Anforderung des (AG) jederzeit und umgehend zu erbringen
Bei wesentlichen Änderungen z.B. Ausscheiden eines befähigten Mitarbeiters oder Auslaufen eines
befristeten Nachweises (z.B. Schweißnachweis) ist der AN verpflichtet dies unverzüglich beim (AG)
schriftlich anzuzeigen und ggf. angebotene Aufträge abzulehnen. Ebenso sind die jeweils gültigen
Unfallverhütungsvorschriften zu beachten und unbedingt einzuhalten.
B3) GEBÄUDESCHÄDEN
Falls dem AN bei der Durchführung von Reparaturarbeiten weitere Gebäudeschäden bekannt werden
(auch an anderen Gewerken), so hat er dem zuständigen Kundenbetreuer oder Bauleiter des AG hierüber
umgehend zu unterrichten.
B4) LAGER- UND ABSTELLFLÄCHEN
Die Errichtung von Lager- und Arbeitsplätzen ist mit der jeweiligen Bauleitung vorher abzustimmen.
Baustoffe und Bauteile dürfen nicht in den Treppenhäusern und/oder auf anderen Verkehrsflächen
gelagert werden.
Bauschutt darf grundsätzlich nicht im Gebäude gelagert werden.
B5) BEDINGUNGEN FÜR DIE ENTSORGUNG VON ABFÄLLEN
Der AN ist verpflichtet, die beim AG anfallenden Abfälle ordnungsgemäß und sofort zu entsorgen. Zu
diesem Zweck hat er die einschlägigen Gesetze, Verordnungen und sonstigen öffentlich-rechtlichen
Vorschriften z.B. das Kreislaufwirtschafts- und Abfallgesetz - einzuhalten. Eine Zwischenlagerung von
Abfällen ist nicht gestattet.
Sollten die für den Transport und die Entsorgung erforderliche Genehmigungen erlöschen, ist dies dem
AG unverzüglich schriftlich mitzuteilen. Mit Übernahme der Abfälle durch den AN gehen Eigentum,
Gefahr, Verkehrssicherungspflicht und öffentlich-rechtliche Verantwortung auf diesen über.
Der AG behält sich vor, zu prüfen, ob der AN seinen Pflichten nachgekommen ist. Hierzu kann der AG
Einsicht nehmen in die vom AN nach öffentlich-rechtlichen Vorschriften zu führenden Nachweisbücher
und in den Genehmigungsbescheid der angefahrenen Abfallentsorgungsanlage, dessen Vorlage der AN
zu bewirken hat.
Der AN hat zur Abdeckung aller - sowohl seiner als auch die des AG sich aus der Abfallbeseitigung
ergebenden Haftungsrisiken unter Einschluss des Gewässerschäden-Haftungsrisikos auf seine Kosten
eine Haftpflichtversicherung in ausreichender Höhe für Personen-, Sach- und Vermögensschäden
abzuschließen und dem AG den Abschluss auf Verlangen nachzuweisen. Diese Regelung lässt die
Haftung des AN unberührt
Sämtliche Baustoffe und Einbauteile müssen hinsichtlich ihrer Art und ihrer Verarbeitung den bei
Ausführung aktuellen DIN-Vorschriften und sonstigen anerkannten bautechnischen Richtlinien
entsprechen. In der Regel sind gütegeschützte Baustoffe und Einbauteile zu verwenden. Der
Auftraggeber kann einen Gütenachweis für diese Materialien verlangen. Wenn nicht gütegeschützte
Baustoffe oder Einbauteile angeboten oder eingebaut werden, hat der Auftragnehmer auf seine Kosten
den Gütenachweis zu erbringen. Der Auftraggeber ist berechtigt, die Verwendung nicht normengerechter
oder ungeeignet erscheinender Materialien abzulehnen. Der Auftraggeber ist in begründeten Fällen
berechtigt, Materialproben zu entnehmen und prüfen zu lassen.
B6) BAUSTOFFE UND EINBAUTEILE
Sämtliche Baustoffe und Einbauteile müssen hinsichtlich ihrer Art und ihrer Verarbeitung den bei
Ausführung aktuellen DIN-Vorschriften und sonstigen anerkannten bautechnischen Richtlinien
entsprechen. In der Regel sind gütegeschützte Baustoffe und Einbauteile zu verwenden. Der
Auftraggeber kann einen Gütenachweis für diese Materialien verlangen. Wenn nicht gütegeschützte
Baustoffe oder Einbauteile angeboten oder eingebaut werden, hat der Auftragnehmer auf seine Kosten
den Gütenachweis zu erbringen. Der Auftraggeber ist berechtigt, die Verwendung nicht normengerechter
oder ungeeignet erscheinender Materialien abzulehnen. Der Auftraggeber ist in begründeten Fällen
berechtigt, Materialproben zu entnehmen und prüfen zu lassen.
B7 SCHADSTOFFE. INSBESONDERE ASBEST
Bekanntlich wurde bis in die 1990er Jahre hinein Asbest als bevorzugter Baustoff bei Errichtung von
Gebäuden verwendet. Asbest war nicht nur als Baustoff in Beton eingebunden. Er fand auch Verwendung
z. B. in speziellen Klebern für Fliesen oder anderen Bodenbelägen oder in den zu verwendeten Bauteilen
selbst.
Wir gehen davon aus, dass Ihnen als Handwerksfirma zwar grundsätzlich die abstrakte Gefahr einer
Asbestkontamination bewusst ist, möchten Sie jedoch nochmals in Bezug auf den Umgang mit Asbest
sensibilisieren.
Bei sämtlichen Arbeiten an Asbestprodukten, wie z. B. bohren, sägen, schneiden oder herausreißen,
können Asbestfasern freigesetzt werden, die, bei ungesichertem Umgang, im schlimmsten Falle zu einer
schweren Lungenerkrankung der tätigen Personen, also auch Ihren Mitarbeitern, führen können.
Aus diesem Grunde hat der Gesetzgeber auch gemäß TRGS 519 (Technische Regeln für Gefahrstoffe)
verfügt, dass nur zugelassene Fachbetriebe, die über die entsprechende Sachkunde verfügen,
asbesthaltige Materialien entfernen und entsorgen dürfen.
Bei sämtlichen Arbeiten ist daher immer kritisch zu prüfen, ob Bauteile Asbest enthalten könnten und im
Verdachtsfall, vor Ausführung von Arbeiten, unsere Bauleitung zu Rate zu ziehen, um mögliche
Gesundheitsgefährdungen Ihrer Mitarbeiter und unserer Mieter zu verhindern.

*Hinweis: B) ALLGEMEINE TECHNISCHE VORBEMERKUNGEN*
B)  ALLGEMEINE TECHNISCHE VORBEMERKUNGEN FÜR EINHEITSPREISABKOMMEN
  Stand 23.03.2009
=====================================================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen und ggf. angebotene Aufträge abzulehnen. Ebenso sind die jeweils gültigen Unfallverhütungsvorschriften zu beachten und unbedingt einzuhalten.

B3) GEBÄUDESCHÄDEN

Falls dem AN bei der Durchführung von Reparaturarbeiten weitere Gebäudeschäden bekannt werden (auch an anderen Gewerken), so hat er dem zuständigen Kundenbetreuer oder Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

*Hinweis: C ) BESONDERE TECHNISCHE VORBEMERKUNGEN*
C) BESONDERE TECHNISCHE VORBEMERKUNGEN

Es dürfen für die Arbeiten nur geprüfte und sachkundige, u. U. mit für spezielle Arbeiten
erforderlichen Zusatzqualifikationen versehene Schädlingsbekämpfer einsetzt werden.
Der Erfolg einer Massnahme ist dem Auftraggeber in geeigneter Form nachzuweisen.

Es dürfen nur zugelassene Bekämpfungsmittel verwendet werden, welche für den
benötigten Einsatzort und Zweck geeignet sind und über eine Zulassung der
Bundesstelle für Chemikalien an der Bundesanstalt für Arbeitsschutz und Arbeitsmedizin
(BAuA), für Pflanzenschutzmittel des BVL (Bundesamt für Verbraucherschutz und
Lebensmittelsicherheit) verfügen.
Diese dürfen insbes. keine unvertrebaren gesundheitlichen Auswirkungen auf das behandelnde Personal z.B. von einatembaren Partikeln, Tröpchen oder feinen Staubteilchen enthalten.

Nutzerinduzierter Schädlingsbefall, zum Beispiel von Wanzen, Flöhen, Lebensmittelmotten ist dem Auftraggeber anzuzeigen. Hier ist entsp. der Aufwand über Weiterbelastung an den Mieter abzurechnen.

Das gewählte Fabrikat ist entsprechend den Vorschriften der Gefahrstoffverordnung in
den Arbeitsbelegen zu dokumentieren. Der Auftragnehmer trifft eigenverantwortlich die
Entscheidung über die anzuwendenden Mittel und Verfahren.

Der Auftragnehmer hat bei Schädlingsbefall (auch Ratten und Mäuse) einer WE oder eines Objektes auch die anderen Wohnungen und die Keller des gleichen Hauses bzw. nebenan liegender Häuser für den Auftraggeber auf weiteren Befall zu überprüfen.
Sollten bei der Prüfung auch dort Schädlinge festgestellt werden, so ist nur nach Rücksprache mit dem Auftraggeber eine weitere Bekämpfung durchzuführen. Die Vergütung
der Arbeiten erfolgt nach den entsprechenden Positionen des Leistungsverzeichnisses.
Sollten bei der Schädlingsbekämpfung Schäden an den Entwässerungsleitungen der Regenfallrohre, der Hauptentwässerung, den Einlaufschächten und Sinkkästen festgestellt werden, so ist der Auftraggeber schriftlich zu benachrichtigen, damit von ihm eine Fachfirma zur Behebung der jeweiligen Defekte eingesetzt wird.

Bei Rattenbeköderung in Entwässerungsleitungen sind durch den AN technisch
Vorkehrungen zu treffen, die einen möglichen Eintrag von rodentiziden Antikoagulantien in
das Abwasser wirksam verhindern.

Nach Auslegung von Ratten- bzw. Mäusebekämpfungsmitteln sind in den betroffenen Objekten, an gut sichtbarer Stelle, Warnschilder mit Firmennamen, exaktem Auslegedatum und
Unterschrift des Auslegers anzubringen.

Die ordnungsgemäße Sicherung und Lagerung der ausgebrachten und zur Verwendung kommenden Materialien und Warnhinweisen gegen Missbrauch durch Dritte muß jederzeit gewährleistet sein. Diese Nebenleistungen werden nicht gesondert vergütet.
Bei Verdacht eines Schwammbefalls ist der Auftraggeber, dessen Kundenbetreuer oder Bauleiter zu benachrichtigen.
Alle Arbeitsschritte, die im Nachhinein nicht nachvollziehbar sind, sind per Fotodokumentation der Rechnung beizufügen und werden ansonsten nicht anerkannt.
Die einschlägigen Unfallverhütungsvorschriften, Berufsgenossenschaftliche Vorgaben und andere Arbeitssicherheitsbestimmungen, wie z.B. die DGUV, ASR und Weitere, in der aktuellsten Fassung, sind stets zu beachten und unbedingt einzuhalten.

### Bereich 1 Schädlingsbekämpfung

#### Abschnitt 1.1 Ausführung Schädlingsbekämpfung

**1.1.10 Anfahrtspauschale**
*** Pauschalposition
*** Bedarfsposition ohne GB
Anfahrtspauschale

Anfahrtspauschale zum Einsatzort für einen Arbeitsgang.

Jeder weitere Arbeitsgang über die Grundbehandlung hinaus,
wie Ködernachbelegung etc. wird gesondert vergütet.
Menge: 1,000 psch

**1.1.20 Bestimmung / Analyse**
*** Pauschalposition
*** Bedarfsposition ohne GB
Pauschale für die Bestimmung / Analyse eines Schädlings / einer Befallsituation, die vom Mieter selbst eingeschleppt / verursacht wurde
(z. B. Lebensmittelmotten).
In diesem Fall erfolgt eine Benachrichtigung an den AG durch den AN.
Wenn erforderlich, ist eine Hohlraum Untersuchung, Rohrinspektion etc. mit Endoskop-Kamera durchzuführen (ist in den Einheitspreisen enthalten).
Menge: 1,000 psch

#### Abschnitt 1.2 Schabenbekämpfung

*Hinweis: Schabenbekämpfung*
Schabenbekämpfung

Je nach Schabenart und Befallsstärke sind mind. 2 Arbeitsgänge durchzuführen. Diese sind mit der Bauleitung abzustimmen, bzw. vorher anzuzeigen.

Bei Befall durch "Deutsche Schabe" im direkten Wohnbereich vorzugsweise durch Ausbringung von Fraßgiften mit Gelködern

Um die Wirksamkeit nicht zu beeinträchtigen, sollten kurz vor der Beköderung oder gleichzeitig keine  Kontaktinsektizide wie Sprüh- oder Nebelmittel ausgebracht werden. Diese Mittel können den Köder überdecken. Der Köder ist für dann für Schaben nicht mehr attraktiv und wird nicht mehr angenommen.

Die Ausbringung der Geltröpfchen erfolgt an möglichst vielen belaufenen, verdächtigen oder gefährdeten Stellen.
Gelmengen und Befallserhebung mit Klebefallen erfolgt nach den Verarbeitungsrichtlinien.

Fabrikat: Goliath Gel BASF, Advion Schabengel Syngenta oder
gleichwertig.

Bei Befall durch "Orientalische Schabe" oder "Amerikanische Schabe" im direkten Wohnbereich vorzugsweise im Gelverfahren mit "Goliath-Gel" sowie, wegen der längeren Schlüpfzeiten, in Kombination mit Spritzverfahren.

In Fluren, Kellerräumen und Gängen erfolgt die Behandlung im Spritzverfahren.

Als Wirkstoffe kommen zur Anwendung: Deltamethrin, Cypermethrin, Cyphenothrin, Pyrethrum-Extrakt, Permethrin Emulsionskonzentrate,
Synergisten

Bei unklarer Befallssituation oder starkem Befall in einer oder mehreren Wohneinheiten empfiehlt sich zunächst die Einrichtung eines Monitoring-Systems mit Klebefallen sowie die Kontrolle des Systems nach einer Woche, um das Befallsausmaß zu ermitteln. Pro WE ca. 4-5 Klebefallen. Keller nach Bedarf.

Das Einsammeln der Klebefallen, Köder und lebloser Schaben wird nicht besonders vergütet und ist in der Grundbehandlung enthalten.

Abweichungen von der Vorgehensweise ist dem AG anzumelden.

**1.2.10 Grundbehandlung**
*** Pauschalposition
*** Bedarfsposition ohne GB
Grundbehandlung pro Raum
wie zuvor beschrieben, Klebefallen aufstellen, Beköderung im Gelverfahren
Menge: 1,000 psch

**1.2.20 Folgebehandlung pro Raum**
*** Pauschalposition
*** Bedarfsposition ohne GB
Folgebehandlung pro Raum,
Kontrolle der Klebefallen und ggf. Ausbringen neuer oder
weiterer Köder
Menge: 1,000 psch

**1.2.30 Grundbehandlung Trepenhaus**
*** Pauschalposition
*** Bedarfsposition ohne GB
Grundbehandlung wie zuvor beschrieben im
Treppenhaus je Geschoss im Spritzverfahren
Menge: 1,000 psch

**1.2.40 Folgebehandlung Treppenhaus**
*** Pauschalposition
*** Bedarfsposition ohne GB
Folgebehandlung im
Treppenhaus pro Geschoss
Menge: 1,000 psch

**1.2.50 Grundbehandlung wie zuvor beschrieben im KG bis 8 WE**
*** Pauschalposition
*** Bedarfsposition ohne GB
Grundbehandlung wie zuvor beschrieben im
Kellergeschoss bis 8 WE im Spritzverfahren
Menge: 1,000 psch

**1.2.55 Grundbehandlung wie vor beschrieben im KG größer 8 WE**
*** Pauschalposition
*** Bedarfsposition ohne GB
Grundbehandlung wie zuvor beschrieben im
Kellergeschoss mit mehr als 8 WE im Spritzverfahren
Menge: 1,000 psch

**1.2.60 Folgebehandlung Kellergeschoss bis 8 WE**
*** Pauschalposition
*** Bedarfsposition ohne GB
Folgebehandlung im
Kellergeschoss bis 8 WE
Menge: 1,000 psch

**1.2.65 Folgebehandlung Kellergeschoss größer 8 WE**
*** Pauschalposition
*** Bedarfsposition ohne GB
Folgebehandlung im
Kellergeschoss mit mehr als  8 WE
Menge: 1,000 psch

**1.2.70 Dachgeschoss**
*** Pauschalposition
*** Bedarfsposition ohne GB
Grundbehandlung wie zuvor beschrieben
im unausgebauten Dachgeschoss
Menge: 1,000 psch

**1.2.80 Folgebehandlung Dachgeschoss**
*** Pauschalposition
*** Bedarfsposition ohne GB
Folgebehandlung wie zuvor beschrieben
im unausgebauten Dachgeschoss
Menge: 1,000 psch

#### Abschnitt 1.3 Bettwanzenbekämpfung (Ungezieferbekämpfung)

*Hinweis: Bettwanzenbekämpfung*
Bettwanzenbekämpfung:

Es sind mehrere Arbeitsdurchgänge erforderlich, diese sind mit dem Auftraggeber abzustimmen.

Einrichtungsgegenstände wie Betten, Couch o.ä. nach Möglichkeit demontieren und intensiv mit einem Bettwanzen-Aerosol behandeln.
Menge: ca. 100ml Aerosol pro qm Fläche
Fabrikat: Ziemex BWS, Gerinol-Spray, Aco.Spray Si Plus oder gleichwertig

Behandelte Einrichtungsgegenstände sind nach Behandlung mit
zweiseitig selbstklebender Folie entlang der Ränder abzukleben,
alternativ können im Fachhandel erhältliche Bettwanzenmonitore
verwendet werden, um möglichen weiteren Befall festzustellen.

Steckdosen im Befallsbereich sind zu demontieren und mit insektizidem
Puder zu behandeln.

Der befallene Raum und ggf. Bettgestelle oder weiteres befallenes
Mobiliar ist anschliesend mit Spritzmittel zu behandeln
(Schlupfwinkel- und Barrierespritzung), vorzugsweise mit
Biopren 6EC, Mythic SC, Fendona 60EC plus oder
Tathrin Next oder gleichwertig.

Bei nutzerinduziertem Befall ist der Auftraggeber zu benachrichtigen und
dem Mieter die Möglichkeit der Selbstvornahme zu ermöglichen.
Ansonsten erfolgt nach Absprache die Weitere Behandlung auf Mieterbelastung.

**1.3.10 Grundbehandlung**
*** Pauschalposition
*** Bedarfsposition ohne GB
Grundbehandlung pro zu behandelnden Raum
wie zuvor beschrieben.
Menge: 1,000 psch

**1.3.20 Folgebehandlung**
*** Pauschalposition
*** Bedarfsposition ohne GB
Folgebehandlung pro Raum wie zuvor beschrieben
Menge: 1,000 psch

#### Abschnitt 1.4 Bekämpfung Flöhe

*Hinweis: Bekämpfung Flöhe*
Bekämpfung Flöhe (Hundeflöhe, Katzenflöhe etc.)

Bei starkem Befall sind ggfs. Behandlungswiederholungen erforderlich,
diese sind jeweils mit dem Auftraggeber vorher abzustimmen, die Dokumentation
der Behandlung und des Erfolges der Anwendung ist in der Grundbehandlung enthalten.

Behandlung der gesamten Wohnung im Spritzverfahren flächendeckend.
Fabrikat : JuvenEx EC oder gleichwertig

Fußböden und Teppiche sind mieterseitig vorab vollständig und sorgfältig abzusaugen, ebenso sämtliche textile Stoffe wie Kissen, Polstermöbel und Vorhänge. Staubsaugerbeutel sind in Plastikbeuteln luftdicht zu verschließen und zu entsorgen. Hierauf ist der Mieter vor Beginn der Massnahme hinzuweisen.
Die Flächen sind lückenlos -also auch unter Möbeln und Teppichen- fein zu besprühen. Besprühte Flächen dürfen erst wieder begangen werden, wenn sie trocken sind.
Mittel vorzugsweise: JuvenEX EC; Biopren 6EC, finicon Pyrecap 8-02. oder gleichwertig

Alternativ bei chemischen Unverträglichkeiten seitens der Mieter:
biologisches Mittel auf Fettsäurebasis, z.B. Neudo Antifloh Konzentrat oder gleichwertig

Sofern die Behandlung des Treppenhauses und der Kellerräume erforderlich ist,
ist jeder weitere Arbeitsgang mit dem Auftraggeber abzustimmen.

Bei nutzerinduziertem Befall ist der Auftraggeber zu benachrichtigen
und dem Mieter die Möglichkeit der Selbstvornahme zu ermöglichen.
Ansonsten erfolgt nach Absprache die weitere Behandlung auf Mieterbelastung.

**1.4.10 WE bis 1,5 Zimmer**
*** Pauschalposition
*** Bedarfsposition ohne GB
Grundbehandlung wie zuvor beschrieben
WE bis 1,5 Zimmer
Menge: 1,000 psch

**1.4.20 WE bis 2,5 Zimmer**
*** Pauschalposition
*** Bedarfsposition ohne GB
Grundbehandlung wie zuvor beschrieben
WE bis 2,5 Zimmer
Menge: 1,000 psch

**1.4.30 WE bis 3,5 Zimmer**
*** Pauschalposition
*** Bedarfsposition ohne GB
Grundbehandlung wie zuvor beschrieben
WE bis 3,5 Zimmer
Menge: 1,000 psch

**1.4.40 WE größer 3,5 Zimmer**
*** Pauschalposition
*** Bedarfsposition ohne GB
Grundbehandlung wie zuvor beschrieben
WE mit mehr als 3,5 Zimmern
Menge: 1,000 psch

**1.4.50 Treppenhaus**
*** Pauschalposition
*** Bedarfsposition ohne GB
Grundbehandlung wie zuvor beschrieben, jedoch
im Treppenhaus je Geschoss
Menge: 1,000 psch

**1.4.60 Keller bis 15 Einheiten**
*** Pauschalposition
*** Bedarfsposition ohne GB
Grundbehandlung wie zuvor besprochen, jedoch im
Kellergeschoss bis 15 Wohneinheiten
Menge: 1,000 psch

**1.4.61 Keller über 15 Einheiten**
*** Pauschalposition
*** Bedarfsposition ohne GB
Kellergeschoss über 15 Wohneinheiten
Menge: 1,000 psch

**1.4.70 Dachgeschoss**
*** Pauschalposition
*** Bedarfsposition ohne GB
Grundbehandlung wie zuvor beschrieben,
jedoch im unausgebauten
Dachgeschoss
Menge: 1,000 psch

#### Abschnitt 1.5 Bekämpfung Speckkäfer

*Hinweis: Bekämpfung Speckkäfer*
Bekämpfung Speckkäfer

Es sind mehrere Bekämpfungswiederholungen erforderlich, mindestens jedoch zwei Arbeitgsgänge. Die Anzahl der Arbeitsgänge ist mit dem Auftraggeber zuvor abzustimmen.

Bekämpfung mit mikroinkapsulierten insektiziden Spritzmitteln und ggfs. mit insektiziden Pudern oder physikalisch wirkenden Stäuben (z.B. fossiles Plankton). Behandlung der gesamten Wohnung sowie aller für Speckkäfer zugänglichen Hohlkörper, z. B. Zwischendecken mit Deckenstrahlern etc., Fussleistenbereiche etc.

Mittel vorzugsweise: Aco.Spray Si Plus, InsectoSec, GreenRange DE, Detmol-cap CS,
Aco.mix C 10 MC, finicon Pyrecap 8-02. oder gleichwertig

**1.5.10 WE bis 1,5 Zimmer**
*** Pauschalposition
*** Bedarfsposition ohne GB
Behandlungsdurchgang wie zuvor beschrieben
WE bis 1,5 Zimmer
Menge: 1,000 psch

**1.5.20 WE bis 2,5 Zimmer**
*** Pauschalposition
*** Bedarfsposition ohne GB
Behandlungsdurchgang wie zuvor beschrieben
WE bis 2,5 Zimmer
Menge: 1,000 psch

**1.5.30 WE bis 3,5 Zimmer**
*** Pauschalposition
*** Bedarfsposition ohne GB
Behandlungsdurchgang wie zuvor beschrieben
WE bis 3,5 Zimmer
Menge: 1,000 psch

**1.5.40 WE größer 3,5 Zimmer**
*** Pauschalposition
*** Bedarfsposition ohne GB
Behandlungsdurchgang wie zuvor beschrieben
WE mit mehr als 3,5 Zimmern
Menge: 1,000 psch

**1.5.50 Treppenhaus**
*** Pauschalposition
*** Bedarfsposition ohne GB
Behandlungsdurchgang wie zuvor beschrieben
Treppenhaus pro Geschoss
Menge: 1,000 psch

**1.5.60 Keller bis 15 Einheiten**
*** Pauschalposition
*** Bedarfsposition ohne GB
Behandlungsdurchgang wie zuvor beschrieben
Kellergeschoss bis 15 Wohneinheiten
Menge: 1,000 psch

**1.5.61 Keller über 15 Einheiten**
*** Pauschalposition
*** Bedarfsposition ohne GB
Kellergeschoss über 15 Wohneinheiten
Menge: 1,000 psch

**1.5.70 Dachgeschoss**
*** Pauschalposition
*** Bedarfsposition ohne GB
Behandlungsdurchgang wie zuvor beschrieben
im unausgebauten Dachgeschoss
Menge: 1,000 psch

#### Abschnitt 1.6 Bekämpfung Textil- oder Lebensmittelmotten

*Hinweis: Bekämpfung Textil- oder Lebensmittelmotten*
Bekämpfung Textil- oder Lebensmittelmotten

Bei starkem Befall sind Bekämpfungswiederholung erforderlich, die Anzahl der  Arbeitseinsätze ist mit dem Auftraggeber abzustimmen.

Bekämpfung der Motten im Spritzverfahren (mikroinkapsulierte Insektizide) sowie Nebelverfahren (Naturpyrethrum).

Zur Befallsüberwachung (Monitoring), liefern und aufstellen einer Mottenfalle mit
Klebeboden und integriertem Lockstoff (Pheromon)
Bei nutzerinduziertem Befall ist der Auftraggeber zu benachrichtigen
und dem Mieter die Möglichkeit der Selbstvornahme zu ermöglichen.
Ansonsten erfolgt nach Absprache die weitere Behandlung auf Mieterbelastung.

**1.6.10 WE bis 1,5 Zimmer**
*** Pauschalposition
*** Bedarfsposition ohne GB
Behandlungsdurchgang wie zuvor beschrieben
WE bis 1,5 Zimmer
Menge: 1,000 psch

**1.6.20 WE bis 2,5 Zimmer**
*** Pauschalposition
*** Bedarfsposition ohne GB
Behandlungsdurchgang wie zuvor beschrieben
WE bis 2,5 Zimmer
Menge: 1,000 psch

**1.6.30 WE bis 3,5 Zimmer**
*** Pauschalposition
*** Bedarfsposition ohne GB
Behandlungsdurchgang wie zuvor beschrieben
WE bis 3,5 Zimmer
Menge: 1,000 psch

**1.6.40 WE größer 3,5 Zimmer**
*** Pauschalposition
*** Bedarfsposition ohne GB
Behandlungsdurchgang wie zuvor beschrieben
WE mit mehr als 3,5 Zimmern
Menge: 1,000 psch

**1.6.50 Treppenhaus**
*** Pauschalposition
*** Bedarfsposition ohne GB
Behandlungsdurchgang wie zuvor beschrieben
Treppenhaus pro Geschoss
Menge: 1,000 psch

**1.6.60 Keller bis 15 Einheiten**
*** Pauschalposition
*** Bedarfsposition ohne GB
Behandlungsdurchgang wie zuvor beschrieben
Kellergeschoss,  bis 15 Einheiten
Menge: 1,000 psch

**1.6.65 Keller über 15 Einheiten**
*** Pauschalposition
*** Bedarfsposition ohne GB
Kellergeschoss über 15 Wohneinheiten
Menge: 1,000 psch

**1.6.70 Dachgeschoss**
*** Pauschalposition
*** Bedarfsposition ohne GB
Behandlungsdurchgang wie zuvor beschrieben
im unausgebauten Dachgeschoss
Menge: 1,000 psch

#### Abschnitt 1.7 Bekämpfung Pharaoameisen

*Hinweis: Bekämpfung Pharaoameisen*
Bekämpfung von Pharaoameisen

Von Ameisen befallene Objekte werden umfassend behandelt.
Unter Einbeziehung aller Räume, Flure, Nischen usw. insbes. Warmräume, Austrittsöffnungen von Heizungs - und Wasserleitungen und die Umgebung von Heizkörpern während der Heizperiode.

Befallserhebung:
Zunächst erfolgt eine Befallserhebung mittels Vorbeköderung aus frisch durchgedrehter Schweineleber oder Eigelb, bzw. Eigelbpulver.

Grundbehandlung:
Nach zwei Tagen erfolgt eine Grundbehandlung aller befallenen Bereiche.
Nur von Pharaoameisen belaufener, unvergifteter Köder wird unmittelbar gegen Köderdose ausgetauscht. Nicht belaufener, unbegifteter Köder wird entfernt.

Folgebehandlung:
Nach spätestens fünf Wochen erfolgt die Erfolgskontrolle und Folgebehandlung. Danach werden ggfs. weiterhin Köder ausgelegt, bis keine Befallsaktivität mehr feststellbar ist. Jede Folgebehandlung ist dem Auftraggeber vorab anzuzeigen.

Köderformulierung in Köderdosen. Pro 20 m² mind. 2 Köderdosen.

Mittel vorzugsweise: Biopren Pharaoameisenkoder, MaxForce Quantum (ggf. kombiniert) oder gleichwertig

**1.7.10 WE bis 1,5 Zimmer**
*** Pauschalposition
*** Bedarfsposition ohne GB
Befallserhebung und Grundebehandlung wie zuvor beschrieben
WE bis 1,5 Zimmer
Menge: 1,000 psch

**1.7.20 WE bis 2,5 Zimmer**
*** Pauschalposition
*** Bedarfsposition ohne GB
Befallserhebung und Grundbehandlung wie zuvor beschrieben
WE bis 2,5 Zimmer
Menge: 1,000 psch

**1.7.30 WE bis 3,5 Zimmer**
*** Pauschalposition
*** Bedarfsposition ohne GB
Befallserhebung und Grundbehandlung wie zuvor beschrieben
WE bis 3,5 Zimmer
Menge: 1,000 psch

**1.7.40 WE größer 3,5 Zimmer**
*** Pauschalposition
*** Bedarfsposition ohne GB
Befallserhebung und Grundbehandlung wie zuvor beschrieben
WE mit mehr als 3,5 Zimmern
Menge: 1,000 psch

**1.7.50 Treppenhaus**
*** Pauschalposition
*** Bedarfsposition ohne GB
Befallserhebung und Grundbehandlung wie zuvor beschrieben
Treppenhaus pro Geschoss
Menge: 1,000 psch

**1.7.60 Keller bis 15 Einheiten**
*** Pauschalposition
*** Bedarfsposition ohne GB
Befallserhebung und Grundbehandlung wie zuvor beschrieben
Kellergeschoss, bis 15 Einheiten
Menge: 1,000 psch

**1.7.65 Keller über 15 Einheiten**
*** Pauschalposition
*** Bedarfsposition ohne GB
Kellergeschoss über 15 Wohneinheiten
Menge: 1,000 psch

**1.7.70 Dachgeschoss**
*** Pauschalposition
*** Bedarfsposition ohne GB
Befallserhebung und Grundbehandlung wie zuvor beschrieben
im unausgebauten Dachgeschoss
Menge: 1,000 psch

**1.7.80 Folgebehandlung WE bis 1,5 Zimmer**
*** Pauschalposition
*** Bedarfsposition ohne GB
Folgebehandlung wie zuvor beschrieben
WE bis 1,5 Zimmer
Menge: 1,000 psch

**1.7.90 Folgebehandlung WE bis 2,5 Zimmer**
*** Pauschalposition
*** Bedarfsposition ohne GB
Folgebehandlung wie zuvor beschrieben
WE bis 2,5 Zimmer
Menge: 1,000 psch

**1.7.100 Folgebehandlung WE bis 3,5 Zimmer**
*** Pauschalposition
*** Bedarfsposition ohne GB
Folgebehandlung wie zuvor beschrieben
WE bis 3,5 Zimmer
Menge: 1,000 psch

**1.7.110 Folgebehandlung WE größer 3,5 Zimmer**
*** Pauschalposition
*** Bedarfsposition ohne GB
Folgebehandlung wie zuvor beschrieben
WE mit mehr als 3,5 Zimmern
Menge: 1,000 psch

**1.7.120 Folgebehandlung Treppenhaus**
*** Pauschalposition
*** Bedarfsposition ohne GB
Folgebehandlung wie zuvor beschrieben
Treppenhaus pro Geschoss
Menge: 1,000 psch

**1.7.130 Folgebehandlung Keller**
*** Pauschalposition
*** Bedarfsposition ohne GB
Folgebehandlung wie zuvor beschrieben
Kellergeschoss
Menge: 1,000 psch

**1.7.140 Folgebehandlung Dachgeschoss**
*** Pauschalposition
*** Bedarfsposition ohne GB
Folgebehandlung wie zuvor beschrieben
im unausgebauten Dachgeschoss
Menge: 1,000 psch

#### Abschnitt 1.8 Bekämpfung Ameisen

*Hinweis: Bekämpfung Ameisen*
Bekämpfung sonstiger Ameisen z.B. Wegameisen

Von Ameisen befallene Objekte werden umfassend innen und aussen behandelt.
Im Wohnbereich sind nach Möglichkeit nur Gelköder zu verwenden.
Berechnet wird die Anzahl der Behandlungen.

**1.8.10 WE bis 1,5 Zimmer**
*** Pauschalposition
*** Bedarfsposition ohne GB
Befallserhebung und Behandlung wie zuvor beschrieben
WE bis 2,5 Zimmer
Menge: 1,000 psch

**1.8.20 WE bis 2,5 Zimmer**
*** Pauschalposition
*** Bedarfsposition ohne GB
Befallserhebung und Behandlung wie zuvor beschrieben
WE bis 2,5 Zimmer
Menge: 1,000 psch

**1.8.30 WE bis 3,5 Zimmer**
*** Pauschalposition
*** Bedarfsposition ohne GB
Befallserhebung und Behandlung wie zuvor beschrieben
WE bis 3,5 Zimmer
Menge: 1,000 psch

**1.8.40 WE größer 3,5 Zimmer**
*** Pauschalposition
*** Bedarfsposition ohne GB
Befallserhebung und Behandlung wie zuvor beschrieben
WE mit mehr als 3,5 Zimmern
Menge: 1,000 psch

**1.8.50 Treppenhaus**
*** Pauschalposition
*** Bedarfsposition ohne GB
Befallserhebung und Behandlung wie zuvor beschrieben
Treppenhaus pro Geschoss
Menge: 1,000 psch

**1.8.60 Keller**
*** Pauschalposition
*** Bedarfsposition ohne GB
Befallserhebung und Behandlung wie zuvor beschrieben
Kellergeschoss
Menge: 1,000 psch

**1.8.70 Dachgeschoss**
*** Pauschalposition
*** Bedarfsposition ohne GB
Befallserhebung und Behandlung wie zuvor beschrieben
im unausgebauten Dachgeschoss
Menge: 1,000 psch

#### Abschnitt 1.9 Sonstige Bekämpfung Ungeziefer nach Aufwand

*Hinweis: Sonstige Bekämpfung Ungeziefer nach Aufwand*
Sonstige Bekämpfung von Ungeziefer: z.B. Fliegen, Silberfische, Asseln

Silberfische:
Es wird mikroinkapsuliertes Insektizit im Spritzverfahren aufgebracht.
Der Mieter ist darauf hinzuweisen, dass die behandelten Flächen nicht abgewischt werden dürfen.
Nach Beendigung der Wirksamkeit innerhalb 4-6 Wochen ist der Vorgang zu wiederholen.

Alternativ: Silberfischchen-Köderdosen (Substral, Etisso, Detia oder gleichwertig) liefern und an den befallenen Orten aufstellen oder verdeckt Fraßgel ausbringen.

Fliegen: Vernebelung von Naturpyrethrum. Alternativ, Aeroxon Leimbandfliegenfänger liefern und aufhängen. Die Aufhängung erfolgt in ausreichender Stückzahl pro Raum

Asseln: Die Bekämpfung erfolgt je nach Befall mittels Köderdose oder Klebestreifen oder im Spritzverfahren analog Silberfischchen.

Beseitigung des Befalls in der Regel in einem Arbeitsgang. Jeder weitere Arbeitsgang ist mit dem Auftraggeberg abzustimmen.

Bei nutzerinduziertem Befall ist der Auftraggeber zu benachrichtigen und dem Mieter die Möglichkeit der Selbstvornahme zu ermöglichen.
Ansonsten erfolgt nach Absprache die weitere Behandlung auf Mieterbelastung.

**1.9.10 Asseln-Bekämpfung**
*** Pauschalposition
*** Bedarfsposition ohne GB
Asseln-Bekämpung je Raum wie zuvor beschrieben
Menge: 1,000 psch

**1.9.20 Fliegen-Bekämpfung**
*** Pauschalposition
*** Bedarfsposition ohne GB
Fliegen-Bekämpung je Raum wie zuvor beschrieben
Menge: 1,000 psch

**1.9.30 Silberfischchen-Bekämpfung**
*** Pauschalposition
*** Bedarfsposition ohne GB
Silberfischchen-Bekämpung je Raum wie zuvor beschrieben
Menge: 1,000 psch

#### Abschnitt 1.10 Wespenbekämpfung

*Hinweis: Wespenbekämpfung*
Wespenbekämpfung

Wespennester mittels insektizidem Puder einnebeln, oder mit speziellem Hochdruck-
Aerosol oder mit Schaum besprühen, ggf. kombiniert.

An Rollladenkästen, Dachhohlräumen und schwer zugänglichen Stellen
sind entsprechende Lanzen zu verwenden.

Wirkstoffkombinationen: Pyrethrine, Permethrin und PBO oder vergleichbar

**1.10.10 Wespenbefall beseitigen**
*** Bedarfsposition ohne GB
Wespenbefall innerhalb und außerhalb des Gebäudes wie zuvor beschrieben
bekämpfen und beseitigen.

Je Nest
Menge: 1,000 Stck

#### Abschnitt 1.11 Ratten- u. Mäusebekämpfung

*Hinweis: Ratten- u. Mäusebekämpfung*
Ratten- u. Mäusebekämpfung

Alle Köderstationen werden mit frischen Rodentiziden bestückt.

Es dürfen nur zugelassene Bekämpfungsmittel verwendet werden, welche für den
benötigten Einsatzort und Zweck geeignet sind und über eine Zulassung der
Bundesstelle für Chemikalien an der Bundesanstalt für Arbeitsschutz und Arbeitsmedizin
(BAuA), für Pflanzenschutzmittel des BVL (Bundesamt für Verbraucherschutz und
Lebensmittelsicherheit) verfügen.

Zur Anwendung kommen für die Anwendungsbereiche:
Innenraum, in und um Gebaude, offenes Gelände, Kanalisation.
Die Anwendung antikoagulanter Rodentizide erfolgt unter Beachtung der Risikominderungsmasnahmen
(RMM) und der "Guten fachlichen Anwendung von Frasködern bei der
Nagetierbekampfung mit Anrikoagulantien für geschulte berufsmässige Verwender".

Gegebenenfalls (wenn erforderlich) ist eine Hohlraum Untersuchung, Rohrinspektion etc. mit Endoskop-Kamera durchzuführen (ist in den Einheitspreisen enthalten).

**1.11.10 Ratten- / Mäuseköderstation**
*** Pauschalposition
*** Bedarfsposition ohne GB
Ratten- / Mäuseköderstation im Außenbereich liefern, fixieren/sichern - bis 3 Stationen ohne vorhergehende Absprache - und mit frischen Rodentiziden bestücken.

Material: verzinktes Stahlblech
ca. Maße: 70 x 7 x 8 cm
Zugriffssichere Abdeckung: aufklappbar mittels Scharnier, Verschuss mittels Inbusschraube und Erdanker
Einschlupflöcher: beidseitig, rund,ca. 5,5 cm Durchmesser

Köderschale: fest eingebaut, ca. 15 cm lang und 7 cm breit, geeignet für Köderblöcke, Pastenköder und Granulatköder, mit Bohrung zur Köderbefestigung
Befestigung: Wand- oder Bodenbefestigung

Nach erfolgter Schädlingsbekämpfung Entfernung und Beseitigung
Menge: 1,000 psch

**1.11.20 Rattenköderbox im Innenbereich**
*** Pauschalposition
*** Bedarfsposition ohne GB
Positionierung Rattenköderbox im Innenbereich,

Material: Kunststoff, gegen unbefugten Eingriff fixiert und befestigt,
Bestückung mit frischen Rodentiziden

sonst wie zuvor beschrieben.
Menge: 1,000 psch

**1.11.30 Neubelegung und Wartung**
*** Bedarfsposition ohne GB
Neubelegung und Wartung der vorhandenen Köderpositionen für Ratten
(Metallbox, Kunststoffbox)
Menge: 1,000 Stck

**1.11.40 Mäuseköderbox im Innenbereich**
*** Bedarfsposition ohne GB
Positionierung Mäuseköderbox im Innenbereich,

Material: Kunststoff, gegen unbefugten Eingriff fixiert und befestigt,
Bestuckung mit frischen Rodentiziden

sonst wie zuvor beschrieben.
Menge: 1,000 Stck

**1.11.50 Neubelegung und Wartung**
*** Bedarfsposition ohne GB
Neubelegung und Wartung der vorhandenen Koderpositionen fur Mäuse
(Metallbox, Kunststoffbox)
Menge: 1,000 Stck

**1.11.60 Beköderung eines Schadnagerbaus**
*** Pauschalposition
*** Bedarfsposition ohne GB
Beköderung eines Schadnagerbaus oder sonstige Koderstelle im Innen- oder Ausenbereich
mittels Fraskoder oder durch Ausbringen von Kontaktschaum; ggf. Lochbohrung anlegen
und verschliesen mit Holzdübel oder Silikon
Menge: 1,000 psch

**1.11.70 Schlagfalle für Ratten**
*** Bedarfsposition ohne GB
Einsatz einer Schlagfalle für Ratten
incl. Ködermaterial und Entsorgung
Menge: 1,000 Stck

**1.11.80 Schlagfalle für Mäuse**
*** Bedarfsposition ohne GB
Wie vor, jedoch Schlagfalle für Mäuse
Menge: 1,000 Stck

**1.11.90 Verschluss Nagerdurchtritte**
*** Bedarfsposition ohne GB
Verschluss Nagerdurchtritte an Wänden, Böden, Stoßleisten
usw. mit durchnagerhemmenden Mitteln wie z.B. X Cluder-Gewebe, Streck- oder Lochmetall, Spezial Nager Silikon.
Foto-Dokumentation ist zwingend der Rechnung beizufügen.
Bei größeren Öffnungen die mit obig genannten Mitteln nicht zu verschließen sind oder anderen Schäden ist der AG zu informieren.
Menge: 1,000 qm

**1.11.100 Entsorgung von bereits verendeten Tieren (Tierkadaver)**
*** Bedarfsposition ohne GB
Beseitigung und fachgerechte Entsorgung bereits vor Beköderung verendeter Tiere.

Beseitigen, Flächen reinigen, desinfizieren etc..
Entsorgungsnachweis
Foto-Dokumentation ist der Rechnung zwingend beizufügen.
Menge: 1,000 kg

#### Abschnitt 1.12 Taubenvergrämung

*Hinweis: Taubenvergrämung*

**1.12.10 Taubenspikes 1-3- reihig**
*** Bedarfsposition ohne GB
Taubenspikes 1-3- reihig liefern und einschl. aller Nebenarbeiten und erforderlicher Befestigungsmittel und Befestigungsteile dauerhaft zu montieren.
Die Befestigung ist so zu wählen, dass Bauteile, insbes. Dachabdichtungen etc. nicht mechanisch beschädigt werden.

Der Einsatz von ggf. erforderlichen Steigegeräten wird gesondert vergütet
Menge: 1,000 lfdm

**1.12.20 Taubenspikes 4-6-reihig**
*** Bedarfsposition ohne GB
Taubenspikes 4-6-reihig, sonst wie vor
Der Einsatz von ggf. erforderlichen Steigegeräten wird gesondert vergütet
Menge: 1,000 lfdm

**1.12.30 Taubenabwehrnetz**
*** Bedarfsposition ohne GB
Taubenabwehrnetz, inkl. Installationsmaterial, Eigenschaft "Schwer entflammbar" nach B 1
liefern und montieren
Menge: 1,000 qm

**1.12.40 Entsorgung Taubenkot**
*** Bedarfsposition ohne GB
Taubenkot:
Losen oder festgebackenen Taubenkot einsammeln, abkratzen, entfernen
und entsorgen.
Die Bereiche sind anschließend mit Neutralreiniger zu säubern und abzuwaschen.
Menge: 1,000 kg

**1.12.50 Entsorgung von bereits verendeten Tieren (Tierkadavern)**
*** Bedarfsposition ohne GB
Beseitigung und Entsorgung bereits vor Beköderung verendeter Tiere. Beseitigen, Flächen reinigen, desinfizieren etc.

Foto-Dokumentation ist der Rechnung beizufügen.
Menge: 1,000 kg

#### Abschnitt 1.13 Holzschutz, Befall durch Anobien, Hausbock etc.

*Hinweis: Holzschutz, Befall durch Anobien, Hausbock etc.*
Holzschutzbefall durch Anobien, Hausbock etc.

**1.13.10 Holzschutzuntersuchung**
*** Pauschalposition
*** Bedarfsposition ohne GB
Holzschutzuntersuchung (Dachstuhl, Treppenhaus, etc.), Lohnkosten einschließlich
Dokumentation, Befallsbericht und Beurteilung der geeigneten Bekämpfungsmethode.
Menge: 1,000 psch

**1.13.20 Abbeilen vermulmter Hölzer**
*** Bedarfsposition ohne GB
Abbeilen vermulmter Hölzer, Holzschutzmittel aufbringen, Bohrlochinjektage, Reinigung.
Stunden eines Facharbeiters zum Nachweis und nur auf gesonderte Anweisung der Bauleitung.
Menge: 1,000 Std.

**1.13.30 Holzschutzmittel**
*** Bedarfsposition ohne GB
Zulage zur Vorposition. Lieferung Holzschutzmittel.
Menge: 1,000 ltr

#### Abschnitt 1.14 Stinkwanzenbekämpfung

*Hinweis: Stinkwanzenbekämpfung, oder andere Wanzenart*
Stinkwanzenbkämpfung

Bekämpfung im Innenbereich

Um eine wirksame Blockierung der Tiere zu bewirken, wird an befallenen Orten wie
Fensterfalzen, Türbekleidungen, Heizkörpernischen etc. im Spritzverfahren
mikroverkapseltes Detmol-cap CS, Aco.mix C 10 MC, finicon Pyrecap 8-02. oder
gleichwertig verwendet.

In befallene Hohlbereiche wie z.B. in Holzbalkendecken, hinter Fußleisten, unter Fußbodendielen, hinter Vorwandinstallationen usw. kann alternativ physikalisch wirkendes Präparat aus Silikatstaub, Kieselerde eingeblasen werden.

Eine Resistenzbildung durch Wirkstoffabbau nach einmaliger Anwendung soll vermieden werden, die Wanzen sollen sich im Herbst nicht in den Hohlräumen einnisten und überwintern können.

Sofern nach Befallserhebung die Notwendigkeit besteht, erfolgt nach Absprache mit dem Auftraggeber ein weiterer Durchgang.

Bekämpfung im Aussenbereich
Fassade, Mauerteile, Dachrandverschalungen, Ritzen, Nischen und sonstige Versteckmöglichkeiten von Wanzen mittels Kompressor und Hochdrucklanze mit mikroverkapseltem Residualpräparat Empire 20 o.glw. abspritzen.
Bei nachlassender Wirkung innerhalb von 4-6 Wochen nach Befallserhebung den Vorgang nach Abstimmung mit dem Auftraggeber wiederholen.

**1.14.10 Stinkwanzenbekämpfung innen**
*** Pauschalposition
*** Bedarfsposition ohne GB
Stinkwanzenbekämpfung innerhalb des Gebäudes:

Grundbehandlung pro Raum
wie zuvor beschrieben.
Menge: 1,000 psch

**1.14.20 Stinkwanzenbekämpfung Folgebehandlung**
*** Pauschalposition
*** Bedarfsposition ohne GB
Stinkwanzenbekämpfung innerhalb des Gebäudes:

Folgebehandlung pro Raum
wie zuvor beschrieben.
Menge: 1,000 psch

**1.14.30 Stinkwanzenbekämpfung aussen bis 8 Mieteinheiten**
*** Pauschalposition
*** Bedarfsposition ohne GB
Stinkwanzenbekämpfung ausserhalb des Gebäudes:
Grundbehandlung wie zuvor beschrieben.
Aussenfassade umfassend bis 8 Mieteinheiten / Familienhaus.
Menge: 1,000 psch

**1.14.40 Stinkwanzenbekämpfung Folgebehandlung**
*** Pauschalposition
*** Bedarfsposition ohne GB
Stinkwanzenbekämpfung ausserhalb des Gebäudes:
Folgebehandlung wie zuvor beschrieben.
Menge: 1,000 psch

**1.14.50 Stinkwanzenbekämpfung > 8 Mieteinheiten**
*** Pauschalposition
*** Bedarfsposition ohne GB
Stinkwanzenbekämpfung ausserhalb des Gebäudes:
Grundbehandlung wie zuvor beschrieben.
Aussenfassade > 8 Mieteinheiten/Familienhaus
pro Etage.
Menge: 1,000 psch

**1.14.60 Folgebehandlung > 8 Mieteinheiten**
*** Pauschalposition
*** Bedarfsposition ohne GB
Stinkwanzenbekämpfung ausserhalb des Gebäudes:
Folgebehandlung wie zuvor beschrieben.
Aussenfassade > 8  Meiteienheiten/Familienhaus
pro Etage.
Menge: 1,000 psch

**1.14.70 Mikroverkapseltes Insektizit**
*** Bedarfsposition ohne GB
Stinkwanzenbekämpfung im Aussenbereich an Bäumen und Strächern
wie zuvor beschrieben, mit mikroverkapseltem Insektizit im Spritzverfahren einschl. aller Nebenarbeiten.

Die Ausführung geschieht nach Absprache mit dem Auftraggeber,
dier Abrechnung erfolgt nach Aufwand zum Nachweis über den Verbrauch.
Menge: 1,000 ltr

#### Abschnitt 1.15 Steigegeräteeinsatz und Sondernutzung Verkehrsraum

*Hinweis: Steigegerät*
Einsatz eines entsprechend für die Arbeiten geeigneten Steiggeräts, Arbeitsbühne, etc. Steighöhe nach Erfordernis, mit Bedienpersonal,
bei Wespen und Taubenbefall, ab max. Leitereinsatzhöhe (5 m) .

Die einschlägigen Unfallverhütungsvorschriften, Berufsgenossenschaftliche Vorgaben und andere Arbeitssicherheitsbestimmungen, wie z.B. die DGUV, ASR und Weitere, in der aktuellsten Fassung, sind stets zu beachten und unbedingt einzuhalten.

**1.15.10 Einsatz Steigegerät**
*** Pauschalposition
*** Bedarfsposition ohne GB
Pauschale für den Einsatz eines entsprechend für die Arbeiten geeigneten Steiggeräts, Arbeitsbühne, etc. Steighöhe nach Erfordernis, mit Bedienpersonal
nach ausdrücklicher Absprache mit dem Auftraggeber.

Gebühren für Sondernutzung o. Verkehrsrechtliche Anordnung werden gegen Nachweis gesondert vergütet
Menge: 1,000 psch

**1.15.30 Gebühren für Sondernutzung und verkehrsrechtliche Anordnung gegen Nachweis**
*** Bedarfsposition ohne GB
Gebühren für Sondernutzung und verkehrsrechtliche Anordnung gegen Nachweis.

Der Gebührennachweis ist inkl. Sondernutzungbestäitgung nachvollziehbar der Rechnung beizufügen.
Menge: 1,000 Stck
